# Groupe électrogène fixe triphasé, diesel, de 8 kVA de puissance, modèle DPA 10 E "GESAN", avec boîte de commutation d'actionnement manuel et disjoncteur magnéto-thermique

- Propriété du fichier: CYPE INGENIEROS, S.A.
- Format: FIEBDC-3/2002
- Devise: EUR
- Coûts indirects: 3.00 %
- Frais généraux: 13.00 %
- Bénéfice: 6.00 %
- TVA: 20.00 %

## T Équipements techniques

### TL Installations électriques

#### TLH Distribution électrique à haute disponibilité

**TLH020** U Groupe électrogène fixe triphasé, diesel, de 8 kVA de puissance, modèle DPA 10 E "GESAN", avec boîte de commutation d'actionnement manuel et disjoncteur magnéto-thermique.
Fourniture et installation de groupe électrogène fixe sur socle à fonctionnement automatique, triphasé de 230/400 V de tension, de 8 kVA de puissance, modèle DPA 10 E "GESAN", composé d'alternateur Stamford sans balai; moteur diesel Perkins refroidi par eau, avec silencieux et réservoir de combustible; tableau électrique de contrôle; boîte de commutation d'actionnement manuel; et disjoncteur magnéto-thermique tétrapolaire (4P). Comprend les accessoires nécessaires à une installation correcte. Totalement monté, connecté et mis en marche par l'entreprise installatrice pour la vérification de son bon fonctionnement.
Inclut: Montage, fixation et nivellement. Connexion et mise en marche.
Critère de métré de projet: Nombre d'unités prévues, selon documentation graphique du Projet.
Critère de mesure de l'ouvrage: On mesurera le nombre d'unités réellement exécutées selon les spécifications du Projet.

| Code | U | Désignation | Quantité | Prix | Montant |
|---|---|---|---|---|---|
| mt35geg010cajO2 | U | Groupe électrogène fixe sur socle à fonctionnement automatique, triphasé de 230/400 V de tension, de 8 kVA de puissance, modèle DPA 10 E "GESAN", composé d'alternateur Stamford sans balai de 50 Hz de fréquence; moteur diesel Perkins de 1500 tr/min refroidi par eau, avec silencieux et réservoir de combustible; tableau électrique de contrôle; boîte de commutation avec contacteurs d'actionnement manuel calibrés à 25 A; et disjoncteur magnéto-thermique tétrapolaire (4P) calibré à 10 A. (matériau) | 1.000 | 6360.00 | 6360.00 |
| mo003 | h | Compagnon professionnel III/CP2 électricien. (main-d'œuvre) | 0.368 | 24.91 | 9.17 |
| mo102 | h | Ouvrier professionnel II/OP électricien. (main-d'œuvre) | 0.368 | 21.36 | 7.86 |
| % | % | Coûts directs complémentaires | 2 % | 6377.03 | 127.54 |
|  |  | Coûts directs |  |  | 6504.57 |
